# Mainzer Str. 1
Angebotsaufforderung (GAEB DA XML 3.2, DA83)
Projekt: 000181
Währung: EUR
Erstellt mit: GXML Toolbox V3.3 R20230829, iTWO_64 V24.0.454, 05.06.2025

## DECKBLATT
Leistungsverzeichnis über Schwamsanierungsmaßnahmen

Stand Mai 2025

Bauvorhaben: Mainzer Str. 1 - 2/Karl-Marx-Str. 20

Bauort:  12053 Berlin

Bauherren: Covivio Immobilien GmbH

Planung und Bauleitung: Covivio Immobilien GmbH, Frau Erbe
  Sonnenallee 160, 12059 Berlin

Angebot über:  Schwammsanierung

Gewerke:  Es erfolgt zeitgleich eine Dachsanierung. Das Gerüst kann für die Schwammsanierung mitverwendet werden

Ausführungsbeginn ca.:  Ab Juni, in Absprache mit unserer Bauleitung

Fertigstellung:  Dezember 2025

## A) ALLGEMEINE VORBEMERKUNGEN -- Stand 01.05.2010
A) ALLGEMEINE VORBEMERKUNGEN FÜR LEISTUNGSVERZEICHNISSE (MLV)
  Stand 01.05.2010
=================================================================

A1) ALLGEMEINES

Diesem Leistungsverzeichnis liegen die "Zusätzliche Vertragsbedingungen für die Ausführung von Bauleistungen (Z-VOB/B)" der Immeo=Wohnen in der bei Vertragsabschluß gültigen Fassung zugrunde.

Für nach diesem Leistungsverzeichnis auszuführende Leistungen gelten, ergänzend zur den jeweiligen Leistungsbeschreibungen der einzelnen Positionen, bei evtl. Widersprüchen in nachfolgend genannter Reihenfolge, folgende Bedingungen:

1. diese “allgemeine Vorbemerkungen für Leistungsverzeichnisse“ (A)
2. die sich anschließenden “allgemeine technische Vorbemerkungen“ (B)
3. die sich anschließenden “besondere technische Vorbemerkungen“ (für dieses Gewerk) (C)
4. die “Zusätzliche Vertragsbedingungen für die Ausführung von Bauleistungen Z-VOB/B“
5. Baustellenordnung der Immeo=Wohnen in der jeweils gültigen Fassung

Mit Abgabe seines Angebotes bzw. Annahme des Vertrages erklärt der AN, dass von ihm sämtliche gesetzlichen, behördlichen und berufgenossenschaftlichen Auflagen erfüllt werden, die zur Ausführung der im LV beschriebenen Leistungen erforderlich sind.

Es dürfen nur solche Materialien verwendet werden, über die der AN das uneingeschränkte Eigentumsrecht besitzt und die vollkommen frei von Rechten Dritter sind.

Für die Ausführung der Arbeiten ist Fachpersonal in ausreichender Zahl einzusetzen.
Hierbei ist darauf zu achten, dass für die Ausführung sämtlicher Arbeiten unsere Baustellenordnung in der jeweils gültigen Fassung zu beachten ist, die dem ausführenden Fachpersonal in geeigneter Form zur Kenntnis zu geben ist.

A2) KUNDENDIENST

Die Arbeiten werden in, an oder in der Nähe bewohnter Häusern ausgeführt.

Der Auftraggeber (AG) erwartet vom AN tatkräftige Unterstützung bei den Bemühungen, berechtigten Mieterwünschen zu entsprechen. Dazu gehören insbesondere folgende Verpflichtungen:

1) Alle Handwerker/Mitarbeiter des AN haben die Verpflichtung, Kunden des AG (Mietern) höflich und hilfsbereit zu begegnen. In Gesprächen mit den Mietern ist das Bemühen von Immeo=Wohnen um einen verbesserten Kundendienst herauszustellen.

2) Die Mieter betroffener Häuser sind rechtzeitig vor Durchführung der Reparaturarbeiten zu verständigen, ggf. durch Aushang im Treppenhaus oder auch individuelle Terminvereinbarung mit dem einzelnen Mieter.

3) Bei Arbeiten in Wohnungen sind Möbel und sonstiges Mietereigentum, Bodenflächen und angrenzende Bauteile etc. im Bereich der auszuführenden Arbeiten durch Folie, evtl. Schaltafeln oder Ähnliches zu schützen.

A3) PREISE

In den Einheitspreisen sind sämtliche Kosten, wie Lohn-, Material- und Nebenkosten enthalten, insbesondere auch:

1) Koordination / Terminabsprache(n) mit dem(den) Mieter(n) / Kundenbetreuer(n) / Bauleiter(n)

2) sämtliche Fahrt- und Transportkosten,

3) sämtliche tariflichen Zulagen wie z.B. Schmutz- und Staubzulagen, Zulagen für ekelerregende
Arbeiten etc.,

4) Befestigungsmittel aller Art; Hilfsstoffe wie Nägel, Bindedraht und Kleinmaterial sowie alle Baustoffe, die zur kompletten Erstellung der Leistung erforderlich sind,

5) die Abdeckung von Einrichtungsgegenständen zum Schutz vor Beschädigung und Verschmutzung (bei Arbeiten in Wohnungen)

6) das, ggf. tägliche, Säubern der Arbeitsstelle

7) der Ausbau und Abtransport sowie die ordnungsgemäße Entsorgung, einschließlich Kippgebühren, sämtlichen Bauschutts und aller alter, schadhafter Teile. Teile, für die sich der AG eine generelle oder einzelfallbezogene Prüfung vorbehalten hat, sind bis zu diesem Zeitpunkt, längstens jedoch für die Dauer von 10 Wochen, vom AN vorzuhalten und dürfen erst danach entsorgt werden.

8) Alle weiteren Nebenleistungen, die zur Erfüllung der in den Leistungspositionen beschriebenen Hauptleistungen, unter Beachtung aller einschlägigen Vorschriften, erforderlich sind, im LV aber nicht gesondert aufgeführt sind.

Erforderliche Leistungen, die in den nachfolgenden Leistungspositionen nicht enthalten sind, sind der Abteilung Einkauf des AG, möglichst vor Ausführung, in Form eines Nachtragsangebotes zur Genehmigung aufzugeben. Die Preise für derartige Zusatzleistungen sind auf der Kalkulationsbasis der Einheitspreise dieses LV's zu kalkulieren und die Positionen sind so ausreichend und umfassend zu beschreiben, dass sowohl eine sachlich-fachliche als auch eine kalkulatorische Nachprüfung durch den AG gewährleistet ist, hierzu gehört insbesondere die Angabe der verfahrenen Stunden.

A4) SONSTIGES

Die in diesen Bedingungen festgelegten Pflichten hat der AN jedem Dritten aufzuerlegen, dessen er sich zur Erfüllung dieser Pflichten bedient.

## B) ALLGEMEINE TECHNISCHE VORBEMERKUNGEN
B)  ALLGEMEINE TECHNISCHE VORBEMERKUNGEN
============================================

B1) ALLGEMEINES

Für Lieferung und Ausführung gelten neben dem Leistungsverzeichnis:

1.  die neuesten DIN-Vorschriften, VDE- und VDI-Richtlinien

2.  die Vorschriften der zuständigen Behörden (z.B. Bauaufsicht, Gewerbeaufsicht, Brandverhütung,
  TÜV, Berufsgenossenschaften und Versorgungsbetriebe,

3.  die Bestimmungen der Gerüstbauordnung

4.  die Festlegungen des jeweiligen Werkstoffherstellers. Die Werkstoffe müssen den
  geforderten Bedingungen der Leistungsbeschreibung entsprechen.
B2) FACHSPEZIFISCHE NACHWEISE

Fachspezifische Nachweise, z.B. für den Umgang mit Asbest, PAK, und dergleichen, sind auf Anforderung des (AG) jederzeit und umgehend zu erbringen

Bei wesentlichen Änderungen z.B. Ausscheiden eines befähigten Mitarbeiters oder Auslaufen eines befristeten Nachweises (z.B. Schweißnachweis) ist der AN verpflichtet dies unverzüglich beim (AG) schriftlich anzuzeigen. Ebenso sind die jeweils gültigen Unfallverhütungsvorschriften zu beachten und unbedingt einzuhalten.

B3) GEBÄUDESCHÄDEN

Falls dem AN bei der Durchführung von Reparaturarbeiten weitere Gebäudeschäden bekannt werden (auch an anderen Gewerken), so hat er dem zuständigen Bauleiter des AG hierüber umgehend zu unterrichten.

B4) LAGER- UND ABSTELLFLÄCHEN

Die Errichtung von Lager- und Arbeitsplätzen ist mit der jeweiligen Bauleitung vorher abzustimmen.

Baustoffe und Bauteile dürfen nicht in den Treppenhäusern und/oder auf anderen
Verkehrsflächen gelagert werden.

Bauschutt darf grundsätzlich nicht im Gebäude gelagert werden.

B5) BEDINGUNGEN FÜR DIE ENTSORGUNG VON ABFÄLLEN

Der AN ist verpflichtet, die beim AG anfallenden Abfälle ordnungsgemäß und sofort zu entsorgen. Zu diesem Zweck hat er die einschlägigen Gesetze, Verordnungen und sonstigen öffentlich-rechtlichen Vorschriften –– z.B. das Kreislaufwirtschafts- und Abfallgesetz - einzuhalten. Eine Zwischenlagerung von Abfällen ist nicht gestattet.

Sollten die für den Transport und die Entsorgung erforderliche Genehmigungen erlöschen, ist dies dem AG unverzüglich schriftlich mitzuteilen. Mit Übernahme der Abfälle durch den AN gehen Eigentum, Gefahr, Verkehrssicherungspflicht und öffentlich-rechtliche Verantwortung auf diesen über.

Der AG behält sich vor zu prüfen, ob der AN seinen Pflichten nachgekommen ist. Hierzu kann der AG Einsicht nehmen in die vom AN nach öffentlich-rechtlichen Vorschriften zu führenden Nachweisbücher und in den Genehmigungsbescheid der angefahrenen Abfallentsorgungsanlage, dessen Vorlage der AN zu bewirken hat.

Der AN hat zur Abdeckung aller - sowohl seiner als auch die des AG sich aus der Abfallbeseitigung ergebenden Haftungsrisiken unter Einschluß des Gewässerschäden-Haftungsrisikos auf seine Kosten eine Haftpflichtversicherung in ausreichender Höhe für Personen-, Sach- und Vermögensschäden abzuschließen und dem AG den Abschluß auf Verlangen nachzuweisen. Diese Regelung läßt die Haftung des AN unberührt.

B5) BEDINGUNGEN FÜR BAUSTOFFE UND EINBAUTEILE

Sämtliche Baustoffe und Einbauteile müssen hinsichtlich ihrer Art und ihrer Verarbeitung den bei Ausführung aktuellen DIN-Vorschriften und sonstigen anerkannten bautechnischen Richtlinien entsprechen. In der Regel sind gütegeschützte Baustoffe und Einbauteile zu verwenden. Der Auftraggeber kann einen Gütenachweis für diese Materialien verlangen. Wenn nicht gütegeschützte Baustoffe oder Einbauteile angeboten oder eingebaut werden, hat der Auftragnehmer auf seine Kosten den Gütenachweis zu erbringen. Der Auftraggeber ist berechtigt, die Verwendung nicht normengerechter oder ungeeignet erscheinender Materialien abzulehnen. Der Auftraggeber ist in begründeten Fällen berechtigt, Materialproben zu entnehmen und prüfen zu lassen.

## C) TECHNISCHE VORBEMERKUNGEN
C) TECHNISCHE VORBEMERKUNGEN
===============================

Für Angebot und Ausführung sind besonders zu beachten:

DIN 18299  Allgemeine Regelungen für Bauarbeiten jeder Art

DIN  4420  Arbeits- und Schutzgerüste

DIN 18350  Putz- und Stuckarbeiten

DIN 18363  Maler- und Lackierarbeiten

DIN 18451  Gerüstarbeiten

DIN 18540  Abdichten von Außenwandfugen im Hochbau mit Fugendichtstoffen

DIN 18545-2  Abdichten von Verglasungen mit Dichtstoffen

DIN 18550  Putz, Baustoffe und Ausführung, Erläuterungen

DIN 55928  Korrosionsschutz von Stahlbauten durch Beschichtung und
  Überzüge

DIN 55945  Lacke und Anstrichstoffe

DIN 50961  Zinküberzüge auf Eisenwerkstoffe

DIN 68800-3  Holzschutz - Vorbeugender chemischer Holzschutz

in der jeweils aktuellen Fassung sowie

a) die Verarbeitungsvorschriften der Systemhersteller

b) die technischen Merkblätter des Bundesausschusses Farbe und Sachwertschutz

c) die aktuellen VDE- und VDI  Richtlinien, die Vorschriften der zuständigen Behörden (z. B. Bauaufsicht, Gewerbeaufsicht, TÜV), Berufsgenossenschaften und der Versorgungsbetriebe

d) Verordnung über Sicherheit und Gesundheitsschutz auf Baustellen

-Der AN (Auftragnehmer) hat sämtliche Regelwerke aus dem Bereich Arbeits-, Gesundheits- und Umweltschutz zu beachten. Dies gilt insbesondere für die geltenden Unfall-Verhütungsvorschriften (UVV), Arbeitsstätten-Verordnung (ArbStättV) und das Abfall- und Kreislaufwirtschaftsgesetz (AbfG/KrWG).

-Der AN hat den Nachweis auf Verlangen zu erbringen, dass er für die bei der Baumassnahme beteiligten Mitarbeiter das Arbeitsschutzgesetz (ArbSchG) umgesetzt hat.

-Der AN hat den Nachweis auf Verlangen zu erbringen, dass er die bei der Baumassnahme beteiligten Mitarbeiter gemäss §7 der BGV A1 UVV "Allgemeine Vorschriften" unterwiesen hat.

-Der AN hat den Nachweis auf Verlangen zu erbringen, dass er nur zugelassene und geprüfte Maschinen und Einrichtungen während der Baumassnahme einsetzt.

-Bei Notwendigkeit eines vom Sicherheits- und Gesundheitsschutzkoordinator (SiGeKo) zu erstellenden Sicherheits- und Gesundheitsschutzplans (SiGePlan) hat der AN diesen unbedingt  zu berücksichtigen. Notwendige Änderungen des SiGePlans sind mit dem SiGeKo abzustimmen.

-Die Aufnahme der Tätigkeit ist dem SiGeKo mindestens eine Woche vor Tätigkeitsaufnahme schriftlich anzuzeigen.

Nebenleistungen und Vereinbarungen bei Putz-, Maler- und Lackierarbeiten

Folgende Leistungen sind neben den Nebenleistungen in die Einheitspreise einzukalkulieren, wenn in der Leistungsbeschreibung keine eigene Position dafür vorgesehen ist:

a)  Augenscheinliche Überprüfung aller im Untergrund eingesetzten Geländer-, Gitterstützen und sonstige Verankerungen auf fachgerechte Überarbeitbarkeit.

b)  Erschwernisse durch Vorhandensein von Regenfallrohren oder sonstigen Leitungen werden nicht vergütet.

c)  Säuberung des Untergrundes von Staub und Verschmutzung sowie von lose sitzenden Putz- und Betonteilen durch Trocken - Reinigung.

d)  Das Ausbilden, Aufstellen und wieder entfernen eines geeigneten Auffangsystems zum Auffangen des anfallenden Schmutzwassers bzw. der gesamten belasteten Flüssigkeiten, z. B. Rinnensystem aus chemisch resistentem Kunststoff oder Folienwannen mit flüssigkeitsdichtem Anschluss zur Fassadenfläche bei Nass  Reinigung. Schmutzwasseranlage für o. a. Reinigungsarbeiten, mit Zusatzmittel / ohne Zusatzmittel aufstellen und vorhalten zur Vorklärung des anfallenden Schmutzwassers sowie der belasteten Flüssigkeiten sowie die bei belasteten Flüssigkeiten benötigten mobilen Abwasseranlagen, inkl. aller durch den Betreiber der mobilen Abwasseranlage zu erbringenden regelmässigen Prüf- und Probeentnahmekosten, Bedienung der Anlage sowie Einleitung des vorgeklärten Reinigungswassers in die Kanalisation entsprechend den jeweils gültigen Vorschriften. Die Anlage ist nach den jeweils gültigen Ortsgesetzen bzw. örtlichen Richtlinien abgenommen und wird entsprechend der Richtlinien `Fassadenreinigung` durch geeignetes Fachpersonal bedient. Auffangen und Lagern des Schmutzwassers sowie der gesamten belüfteten Flüssigkeit in bruchfesten, fest verschliessbaren und vor Missbrauch gesicherten Behältern bis zur Filterung, Einleitung und Entsorgung.

e)  Das farbige Absetzen eines Bauteils sowie das Absetzen und Beschneiden von Fenster- und Türfaschen, Bändern, Gesimsen, Nuten und Sockelflächen.

f)  Das Einholen der Genehmigungen für Strassen- und Bürgersteigabsperrungen, bzw.
  für die Nutzung von Nachbargrundstücken.

g)  Schutz der in Benutzung genommenen öffentlichen Verkehrsflächen oder anderer Einrichtungen und Vorleistungen anderer Unternehmer vor Beschädigung sowie Beseitigung der Schäden oder Übernahme der Kosten hierfür.
h)  Übernahme der Gebühren für die Benutzung von öffentlichen Verkehrsflächen oder Nachbargrundstücken.
i)  Notwendige Maßnahmen zum Schutz von Dächern, Rinnen, Fallrohren, Blechen, Fugenbändern, Fußböden, Geländern, Stahlzargen, Fenstern, Türen, Beschlägen und sonstigen Bauteilen vor Verunreinigungen und Beschädigungen durch die Putzarbeiten, einschl. der erforderlichen Stoffe oder Schutzanstriche für Verblendungen, Gesimse, Sohlbänke, eloxierte Teile u.ä. sowie die spätere Beseitigung.
j)  Die Kosten für Aufenthalts- und Lagerräume.
k)  Das Wiederherstellen der durch die eigenen Arbeiten beschädigten Grünanlagen (durch Anlieferungen, Lagerflächen etc.)
l)  Das Herstellen von bis zu 0,50 m² grossen mobilen Musterflächen nach Vorauswahl vorliegender Farbvorschläge.

Besondere Hinweise

Bei dieser Ausschreibung wird zur Bedingung gemacht, dass keine Baustoffe verwendet werden, die

a)  voll- oder teilhalogenierte Fluorchlorkohlenwasserstoffe (FCKW, HFCKW) enthalten oder unter Verwendung dieser Stoffe hergestellt wurden

b)  UF  Montageschäume (Harnstoff-Formaldehyd-Schaumkunststoff) und Baustoffe deren Ausgleichskonzentration für Formaldehyd 0,05 ppm (parts per million; 1,0 mg/kg) im Prüfraum überschreitet. (Das Prüfverfahren richtet sich nach der Richtlinie des Ausschusses für Einheitliche Technische Baubestimmungen (ETB) zur Begrenzung der Formaldehydemission in die Raumluft bei Verwendung von Harnstoff-Formaldehydharz Ortschaum)

c)  Lösemittelhaltige Farben und Lacke sind zu vermeiden. Für eine Verwendung im Einzelfall ist die Zustimmung vom Auftraggeber einzuholen.

Produkt- und Systemvorgaben

Vor Angebotsabgabe sind die Oberflächen der Fassadenflächen auf die ausgeschriebene Ausführungsart des Anstrichsystems hin zu prüfen.

Folgende Fabrikate können verwendet werden:

  Brillux
  Caparaol
  Herbol
  Sto
  oder gleichwertig

Das angebotene Fabrikat ist vor Angebotsabgabe zu benennen.

Die Farbtöne sind in Absprache mit der Bauleitung festzulegen. Für farbige Anstrichsysteme, einschl. deren Putze gelten folgende Farbtonstufen:

hell getönt  entspricht Hellbezugswerten  51 -100

mittel getönt  entspricht Hellbezugswerten  26 - 50

satt getönt  entspricht Hellbezugswerten  25 - 11

Voll- oder  entspricht Hellbezugswerten  0 - 10
Sonderton

Hellgetönte Beschichtungen werden nicht gesondert vergütet und sind in den Einheitspreis für weisse Anstriche einzukalkulieren. Die weiteren Abstufungen werden gesondert vergütet und sind bei Bedarf gesondert im LV aufgeführt.

Die o. a. Abstufung gilt nicht für Lacke und Lasuren. Sind Lack- und Lasurarbeiten von Holz- und Stahlbauteilen im LV enthalten, sind sämtliche Farbtonstufen in den Einheitspreis einzukalkulieren. Sie werden nicht gesondert vergütet.

Untergrundprüfung

Die Überprüfung des vorhandenen Untergrundes auf Mängel oder nicht ausreichenden Vorleistungen hat der AN unbedingt durchzuführen. Gemäss VOB Teil B, DIN 1961 § 4 Nr. 3 sowie VOB Teil C ist der AN verpflichtet vor Beginn der Arbeiten die örtl. Bauleitung schriftlich auf Mängel hinzuweisen. Der AN haftet für alle später auftretenden Schäden in vollem Umfang, wenn die Mängelmeldung nicht rechtzeitig schriftlich erfolgt ist.

Artenschutz an Gebäuden
Vor und während der Durchführung von Gerüst-, Fassaden- oder Dacharbeiten ist durch den AN zu überprüfen, ob durch die beabsichtigten und beauftragten Maßnahmen evtl. gebäudebewohnende Tierarten wie z.B. Mauersegler, Fledermäuse, Schwalben u.A. gestört oder vertrieben werden. Die Vorschrift des § 44 Bundesnaturschutzgesetz ist zu beachten. Bei drohenden Verstößen gegen diese Vorschrift ist zwingend die weitere Vorgehensweise mit der Bauleitung des AG bzw. gemeinsam mit dem Amt für Umwelt und Grün abzustimmen. Soweit die Umsetzung der Maßnahmen bereits begonnen hat und die drohende Beeinträchtigung nicht vor Beginn der Maßnahmen erkennbar war, sind die Arbeiten umgehend bei Erkennen eines drohenden Verstoßes gegen § 44 BNatSG in dem entsprechenden Bereich vorübergehend bis zur abschließenden Klärung der weiteren Vorgehensweise auszusetzen.

## EIGNUNGSNACHWEIS BEI ASBESTENTSORGUNG
ASBESTENTSORGUNG

Wenn es für die Durchführung der Maßnahme notwendig ist umweltschädliche Stoffe (Asbest) gem. den TRGS 519 zu behandeln, so hat der Bieter hat schon bei Angebotsabgabe nachstehenden Eignungsnachweis beizubringen: den Sachkundigenschein nach TRGS 519 Anlage 3

Fehlender Nachweis führt zum Ausschluß von der Vergabe.

Vor Beginn der Sanierung von Asbesthaltigen Materialien is die zust. Behörde zu informieren und die Ausführung der Arbeiten abzustimmen.

Nach Abschluss der Arbeiten ist der Entsorgungsnachweis an RET/QS zuzusenden.

## VORBEMERKUNG
Vorbemerkungen:

Vorbemerkungen:
Baustrom und Bauwasser werden bauseits zur Verfügung gestellt.

## 124 Mainzer Str. 1 - 2/Karl-Marx-Str. 20
Datum: 05.06.2025

*Hinweis: BAUBESCHREIBUNG*
Das Gebäude wurde um das Jahr 1900 in geschlossener Bauweise errichtet. Es handelt sich um ein fünfgeschossiges Vorderhaus mit einem Kellergeschoss, einem Erdgeschoss sowie vier darüberliegenden Vollgeschossen. Das Dachgeschoss ist nicht ausgebaut und dient als unbeheizter Dachraum.

1. Gründung und Tragstruktur
Die tragenden Außenwände sowie die Mittellängswände sind in massiver Ziegelmauerwerksbauweise ausgeführt. Die Wandstärken entsprechen dem für die Bauzeit typischen Mauerwerkserband und variieren je nach Geschosslage.

2. Decken
Die Geschossdecken bestehen aus Holzbalkendecken in der Ausführung als Berliner Einschubdecken. Die Hauptbalken haben einen Querschnitt von ca. 20 × 25 cm (Breite × Höhe), Streichbalken weisen ca. 12,5 × 25 cm auf. Zwischen den Balkenfeldern wurden Einschubbretter mit mittiger Nut verlegt, darüber befindet sich eine mineralische Schüttung als Schallschutz und statische Auflast.

3. Dachkonstruktion und Dachdeckung
Das Dach ist als Berliner Mansardendach in Pfettendachausführung konstruiert. Die Tragstruktur besteht aus einem dreifach stehenden Dachstuhl („stehender Stuhl“) mit liegenden und stehenden Pfetten.

Die Dachdeckung ist im Steildachbereich mit kleinformatigen Faserzementplatten ausgeführt. Der Flachdachbereich (Firstzone und Zwischenbereiche) ist mit einer Bitumenabdichtung versehen. Die Entwässerung erfolgt über außenliegende Regenfallrohre.

4. Abgasanlagen (Schornsteine)
Mehrere gemauerte Schornsteine verlaufen durch das Gebäude und ragen oberhalb des Dachfirsts aus. Die Schornsteine sind bauzeitlich und wurden ursprünglich zur Beheizung mit Einzelöfen genutzt. Einige Züge sind noch belegt (z. B. für Gasetagenheizungen oder Abzugsanlagen), andere sind außer Betrieb oder stillgelegt.

### Bereich 1 HOLZBALKENSANIERUNG 4. OG - DG

#### Abschnitt 1.1 BAUSTELLENEINRICHTUNG

**1.1.0 Baustelleinrichtung**
*** Pauschalposition
Einrichten, Vorhalten über die gesamte Bauzeit
sowie Räumen der Baustelle Leistungen:
- Herrichten der erforderl. Lager- und
Arbeitsplätze
- notwendige Geräte, Werkzeuge und
Hilfsmittel
- Material-Vorhaltekosten
- Lohnkosten
- Personalkosten
- alle sonstigen Kosten, die der
Auftragnehmer zur ordnungsgemäßen
Durchführung der Bauaufgabe zu erbringen
hat.
Leistungen, die der Auftraggeber über
die oben definierten Bereiche hinaus
fordert, sind in den nachfolgenden
Positionen beschrieben und werden
gesondert vergütet.
Menge: 1,000 psch

**1.1.1 Baustellentoilette**
Trocken-WC-Personen-Kabine für die
Nutzung der am Bau beteiligten Ausbaufirmen,
anfahren, aufstellen incl. regelmäßiger
Ver- und Entsorgung nach Erfordernis und wieder
entfernen.
Ausstattung: Vorhaltung: 4 Wochen
Menge: 1,000 Stck

**1.1.2 Verlängerung Baustellentoilette**
Verlängerung der Vorhaltezeit einer
WC-Kabine
Menge: 8,000 Stck

**1.1.3 Schutzmaßnahmen**
Abdecken von bestehenden Bodenbelägen,
im Innenbereich,(Wohnungen unter
Dachgeschoss) mit einer Lage Hartfaserplatten, dicht gestoßen incl. wiederentfernen der Abdeckung. bauseits
Menge: 481,000 m²

**1.1.4 Staubschutzwände**
*** Bedarfsposition ohne GB
Staubschutzwände, bestehend aus Holzunterkonstruktion mit 0,5 mm
Kunststoff-Folienbelag in Räumen herstellen, während der Bauzeit
vorhalten und wieder abbauen, incl. Abfuhr.
Raumhöhe: bis 3,50 m
Menge: 1,000 m²

**1.1.5 Folientür**
*** Bedarfsposition ohne GB
Folientür liefern, einbauen und
einkleben, vorhalten
Menge: 1,000 Stck

**1.1.6 Schutzmaßnahmen Fenster**
*** Bedarfsposition ohne GB
Fensterflächen mit Folien und Klebeband
in der Außenfassade, sichern und während
der Bauzeit unterhalten und wieder abbauen.
Menge: 1,000 m²

**1.1.7 Schutzmaßnahmen Türen**
*** Bedarfsposition ohne GB
Türen staubdicht abkleben: Raumtüren
mit Klebeband staubdicht abkleben. Abklebung
im Bereich der Zugangstüren täglich zu über
prüfen und ggf. erneuern.
Menge: 1,000 m

**1.1.8 Umräumarbeiten / Objektschutz**
*** Bedarfsposition ohne GB
Umräumen von Gegenständen, abdecken
schützen u.dgl., erfolgt, soweit nicht bauseits,
Menge: 1,000 h

**1.1.12 Container**
Container liefern und vorhalten,
Abrechnung erfolgt per Nachweis Baumischschutt
Menge: 95,500 m³

#### Abschnitt 1.2 ABBRUCHARBEITEN

**1.2.10 Demontage & Entsorgung Holzsockelleisten**
*** Bedarfsposition ohne GB
Sockelleisten aus Holz in unterschiedlicher Form und Höhe, ausbauen und
entsorgen.
Menge: 1,000 m

**1.2.20 Rückbau Estrich**
*** Bedarfsposition ohne GB
Abbruch von Estrichschichten, Dichtungen
Auffüllungen Erschütterungsarmer Abbruch
alter Estrichschichten und Dichtungen sowie
der vorhandenen Auffüllungen aus Schlacke
oder Beton durch kassettenartiges Auftrennen
mit der Trennscheibe und anschließendes Ausbauen,
einschl. fachgerechte Entsorgung Bad
Menge: 1,000 m²

**1.2.30 Abbruch Ziegelwände**
*** Bedarfsposition ohne GB
Abbruch leichter Ziegelwände bis 12.5cm
Bauschutt in den Container laden und entsorgen.
Menge: 1,000 m²

**1.2.40 Abbruch Vorsatzschale**
*** Bedarfsposition ohne GB
Abbruch von Vorsatzschale in Trockenbau
weise erstellt,lösen und entsorgen,einschl.
aller Nebenarbeiten.
Menge: 1,000 m²

**1.2.50 Abbruch Trockenbauwände**
*** Bedarfsposition ohne GB
Abbruch von Trockenbauwänden,
Abbruchmaterial in Container laden
Menge: 1,000 m²

**1.2.60 Demontage Holzfußboden**
Parkett, Dielung ohne
Unterbau aufnehmen und als Schutt in den
Container laden.
Menge: 481,000 m²

**1.2.70 Aussbau Schüttung**
Vorhandene Schüttung ausbauen und in
den Container transportieren.
Menge: 481,000 m²

**1.2.80 Ausbau Stakung**
Vorhandene Stakung, auch in kleinen
Flächen, ausbauen und in den Container
transportieren.
Menge: 481,000 m²

**1.2.90 Abbruch Unterdeckenschalung**
Unterdeckenschalung mit Putz ausbauen
und als Schutt in den Container laden.
Menge: 481,000 m²

**1.2.100 Balkenköpfe freistemmen**
Balkenkopf freistemmen, anfallenden
Schutt abfahren, einschl. Kippgebühr
Menge: 212,000 Stck

**1.2.110 Balkenabstützung vor Ausbau**
Abzuschneidende Balken vor dem Ausbau
ausreichend abstützen.
Menge: 51,000 Stck

**1.2.120 Rückbau Holzbalken mit Entsorgung**
Balken,ausbauen und in den Container
transportieren.
Menge: 170,000 m

**1.2.130 Aussbau Holzfenster**
Holzfenster im Drempelbereich
ausbauen und in den Container laden.
Menge: 15,000 Stck

**1.2.140 Umbau Fensteröffnung**
Fensteröffnung entsprechend der neuen
Fenster mit KS Mauerwerk verkleinern
bzw. vergrößern
Menge: 15,000 Stck

**1.2.150 Kellerfenster mit Mäusegitter**
Lieferung und Einbau von Kellerfenster
einflügelig mit Mausegitter
Menge: 15,000 Stck

#### Abschnitt 1.3 CHEMISCHER SCHUTZ

**1.3.10 Mauerwerksanierung mit KSV NF in Schadensbereichen**
Mauerziegel im schwammgefährdeten
Bereich ausstemmen, Steine und Mauerwerk
in augenschein nehmen und anschließend mit
KSV NF ausmauern. Mindestens ein Stein je
m² Wandfläche.
Menge: 30,000 Stck

**1.3.20 Mauerwerksvorbereitung**
Flächen der zu sanierende Wände
reinigen, Auskratzen der Fugen und
kräftiges Abbürsten mit einem Stahlbesen
Menge: 30,000 m²

**1.3.30 Thermische Schwammbekämfung**
Flächen zur Vernichtung der oberflächennahen Schwamm-Myzele und -Hyphen mit einem
Flammgerät in mehreren Arbeitsgängen sorgfältig
Abbrennen
Menge: 30,000 m²

**1.3.40 Chemische Schwammbekämpfung**
Aufsprühen eines nachweislich geeigneten
 Bekämpfungsmittels in mindestens 2 Arbeitsgängen.
 Kulbasal MQ Konzentrat, o.glw.
 Einbringmenge einer mind. 15%-ige
 wässrige Lösung 500ml/m2
Menge: 30,000 m²

**1.3.50 Bohrlochtränkung zur Schwammbekämpfung**
Bohrlochtränkung im Mauerwerk 116.36 3490.80
 Schwammbekämpfung und vorbeugende
 Sicherung im befallenen Mauerwerk durch
 Bohrlochinjektionsverfahren zur
 Vernichtung von Myzele und Stränge im
 Bohrlochebene Bohrlochabstand: 35 bis
 40 cm horizontal 25 cm vertikal
 Bohrlöcher: 12-14 cm Durchmesser bohren,
 versetzt im Winkel von 30-40° nach innen
 fallend Bohrlochtiefe: 2/3 der
 Mauerwerksstärke Bohrlöcher mindestens
 3 x füllen und anschließend vermörtel
 Holzschutzmittel: Kulbasal M oder
 Gleichwertiges
Menge: 30,000 m²

#### Abschnitt 1.4 HOLZSCHUTZ

**1.4.10 Holzoberflächenreinigung und Schädlingsuntersuchung**
Vorreinigung der gesamten
 Holzoberfläche, Abkehren und Abblasen;
 Untersuchung auf Schädlingsbefall;
 prüfen der Standsicherheit; evtl.
 vorhandene, nicht mehr tragfähige Hölzer
mit Fähnchen markieren.
Menge: 481,000 m²

**1.4.20 Abbeilen und Ausbürsten geschädigter Deckenbalken**
*** Bedarfsposition ohne GB
Abbeilen von durch Schädlingen
 zerstörten und vermulmten Einzelhölzern,
 bis auf die letzten Fraßgänge; ausbürsten
 der Fraßgänge mit der Stahlbürste.
 Deckenbalken
Menge: 1,000 m

**1.4.30 Holzschutzimprägnierung nach DIN 68800**
*** Bedarfsposition ohne GB
Gesamte Holzbalkenoberfläche gründlich
 reinigen, abbürsten und entstauben;
 Vorbeugende Imprägnierung der
 vorbehandelten Hölzer mit einem amtlich
 anerkannten Holzschutzmittel auf Salzbasis
 mit der gemäß DIN 68800 vorgeschriebenen
 Aufbringmenge.
Menge: 1,000 m²

**1.4.40 Vollvermauerung von Deckenbalken- und Trägerköpfen**
Stahl -Ziegelträger oder Deckenbalken-
 Köpfe nach erfolgten Sanierungsarbeiten
 voll vermauern
Menge: 212,000 Stck

**1.4.50 Einbau Deckeneinschub mit Rauhspund und Lattung**
Deckeneinschub einbauen bestehend aus:  Rauhspundschalung zwischen
HolzbalkenUnterkonstruktion aus
Dachlatten,30/50mm Deckenbalkenabstand:
e= ca. 70 cm
Menge: 481,000 m²

**1.4.60 Balkenzwischenraumdämmung mit Fließlage**
Flieslage liefern und in den
Balkenzwischenräumen verlegen
Menge: 481,000 m²

**1.4.70 Sandauffüllung in Holzbalkendecken**
Deckenflächen in einer Stärke von 5 cm
mit geglühtem Sand auffüllen
Menge: 481,000 m²

**1.4.80 Neue Schüttung**
Neue Schüttung
aus Blähton liefern und und einbauen
Menge: 481,000 m²

**1.4.90 Nivellierausgleich an Holzbalkendecke**
Höhenausgleich an Deckenbalken durch
seitlich angebrachte Höhennivellierung
herstellen.
Menge: 1077,000 m

**1.4.100 Montage von Trockenbau**
Trockenbau-Dämmstreifen auf den neuen
 Höhenausgleich aufbringen und befestigen.
Menge: 1077,000 m

**1.4.110 Deckenschalung**
Deckenschalung aus OSB-Platten
d= 25 mm, allseitig mit Nut und Feder
auf Deckenkonstuktion aufbringen.
Menge: 481,000 m²

#### Abschnitt 1.5 MAUER- PUTZARBEITEN

**1.5.10 Teilrückbau Mauerkrone**
*** Bedarfsposition ohne GB
Mauerwerk der Mauerkrone vorsichtig
 abstemmen, ca. drei Schichten, Bauschutt
 in den Container laden.
Menge: 1,000 m

**1.5.20 Auflager für Deckenalken**
*** Bedarfsposition ohne GB
Deckenauflager für Deckenbalken im
 Ziegelmauerwerk herstellen, einschalen
 und ausbetonieren.
Menge: 1,000 m

**1.5.30 Mauerwerksausbesserung**
*** Bedarfsposition ohne GB
Mauerkrone nach der Sanierung mit Ziegel-
 Steinen ergänzend herstellen
Menge: 1,000 m

**1.5.40 Ausbesserung von Mauerwerk mit Kalkzementputz**
Fugen, Lunker und Fehlstellen im
 Mauerwerk des Sanierungsbereiches
 auf mineralischen Untergrund mit
 Kalkzementputz schließen.
Menge: 30,000 m²

**1.5.50 Kantholz für Zimmerarbeiten**
Kantholz liefern, als Bauholz für alle 773.02 7768.85
 Zimmerarbeiten, wie Dachkonstruktionen,
 Holzbalkendecken, Wandkonstruktionen,
 Lagerhölzer usw.; Abbund gesondert.
 Holz : Fichte / Tanne
 Güteklasse : II
 Schnittklasse: B, trocken
 Querschnitt : bis ca. 20 / 20 cm
 Einzellänge : bis ca. 8,00 m
Menge: 10,050 m³

**1.5.60 Zuschlag für Bauholz 20/20**
Zuschlag zu Bauholz für Querschnitte
über: 20/20 cm
Menge: 10,050 m³

**1.5.70 Abbund und Aufbau von Holzkonstruktionen**
Abbinden, Aufstellen und Verlegen des 61.40 10438.00
 Bauholzes für Balkenstruktionen aller
 Art, incl. Kleineisenteile wie
 Schwerlastdübel, Schlaudern, Bolzen,
 Anker, Windrispenband, Nägel, HVV-
 Verbinder usw. soweit nicht gesondert
 beschrieben
Menge: 170,000 m

**1.5.80 Balkenkopfsanierung**
*** Bedarfsposition ohne GB
Balkenkopfsanierung mit Paßstück
 Balkenkopf abschneiden und beidseitig
 armieren, (Futterstück 20/24)
Menge: 1,000 Stck

**1.5.90 Kellenwurfputz 15 mm**
Kellenwurfputz in Mörtelgruppen P II- 46.45 2322.50
 P III, 1-lagig, ohne Nachbehandlung, an
 Ziegel, Leichtbeton und
 Schlackensteinen.
 Putzdicke: 15 mm
Menge: 50,000 m²

#### Abschnitt 1.6 ZIMMERMANNARBEITEN

**1.6.10 Baustelleneinrichtung**
Baustelleneinrichtung
 Gesamtes Einrichten der Baustelle inklusive
 Geräte, Rollrüstungen, Steifen und
 Abstützmaterial sowie anlegen von
 Arbeitstätten und vorhaalten von Geräten
 und Material.
Menge: 0,300 Stck

**1.6.20 Kraneinsatz**
Kraneisatz
 Die Kosten des Kraneinsatzes für das
 Material sind in die EP mit
 einzukalkulieren. Diese Position dient
 ausschließlich für den Fall der
 Mitbenutzung des Krans durch Fremdgewerke.
Menge: 5,000 h

**1.6.30 Notfall- und Witterungsschutz**
Planen vorhalten der bauseits
 gelieferten (Dachdecker)Planen auf der
 Baustelle für Notfalleinsätze.Das Ab
 und Aufplanen für die Arbeiten erfolgt zum
 Stundennachweis und ist nur auf Anweisung
 der Bauleitung durchzuführen. Für die
 Befestigung sind diverse Materialien
 mitzubringen.
Menge: 100,000 h

**1.6.40 Erneuerung Holz-Stiel**
Ersatz der Stiele
 Sofern ein Stiel nicht mehr verstärkt
 werden kann, ist dieser durch einen neuen
 Stiel zu ersetzen. Der Neue Stiel ist an
 vorhandene Windböcke und Streben
 anzuschließen.
 lichte Raumhöhe: circa 3m
Menge: 4,000 Stck

**1.6.50 Einbau von Kopfbändern**
Kopfbänder einsetzen
 Einsetzen von Kopfbändern in alle Stiele
 inklusive aller Verbindungsmittel. Bereits
 vorhandene Kopfbänder sollen nur auf
 ausdrückliche Anweisung der Bauleitung
 ersetzt werden.
Menge: 4,000 Stck

**1.6.60 Rückbau und Entsorgung alter Sparren**
Rückbau der alten Sparren
  und fachgerechter Entsorgung
Menge: 214,900 m

**1.6.70 Rückbau und Entsorgung der Pfetten**
Rückbau der Pfetten
 Rückbau und Entsorgung der Pfetten.
Menge: 41,000 m

**1.6.80 Neue Pfetten einbauen**
Neue Pfetten einbauen
 Alternativ zum Einbau der verstärkenden
 Stahlträger, sind die bestehenden Pfetten
 zurückzubauen (gesonderte Position) und
 durch neue zu ersetzen. Die Abmessungen
 ergeben sich aus der neuen Statik.
 BSH GL 24c liefern,abbinden und richten
Menge: 1,500 m³

**1.6.90 Sparren einbauen**
Sparren einbauen
 Lieferung, Abbund und Einbau von
 Dachsparren inklusive aller erforderlichen

 Abmessungen:10/12cm
 Verlegeabstand:<= 80cm
 Festigkeit: NH C24
Menge: 214,900 m

**1.6.100 Zulage zur Vorposition**
*** Bedarfsposition ohne GB
Einbau aller Sparren mit Balkenträgern an
 die Pfetten. Bemessung erfolgt nach Statik.
 Annahme zur Kalkulation:
 Simspon Strongite Balkenträger BT4-120
 1 Stück je Sparren
Menge: 1,000 Stck

**1.6.110 Alternativposition zur Vorpostion**
*** Bedarfsposition ohne GB
Stk Alternativpos. zur Vorpos.
 Verwendung von Balkenschuhen.
 Beispielhaft: BSNN40/140 mit
 Vollausnagelung
 1 Stück je Sparren
Menge: 1,000 Stck

**1.6.120 Dachkonstruktionshölzer**
Dachkonstruktionshölzer die nicht
 gesondert aufgeführt sind, wie Stumpf
 gestoßene Stiele, Streben, Riegel usw.
 Holzart: KVH Nsi
Menge: 2,000 m³

**1.6.130 Liefern von Kleinstteilen**
*** Pauschalposition
pschl. Liefern von Kleinstteilen
Menge: 1,000 psch

#### Abschnitt 1.7 STUNDENLOHNARBEITEN

**1.7.10 Stundenlohnarbeiten**
*** Bedarfsposition ohne GB
Für evtl. erforderliche Arbeiten, die
 nicht im Leistungsverzeichnis erfaßt
 sind und gegen Nachweis zur Ausführung
 kommen.
Menge: 1,000 h
